# CHAU - Chausseestraße 7, 10115 Berlin
Angebotsaufforderung (GAEB DA XML 3.3, DA83)
Projekt: CHAU
Währung: EUR
Vergabeart: Freihändige Vergabe
Abgabeort: Covivio Immobilien GmbH Lietzenburger Str. 90 10719 Berlin F
Ausführungsbeginn: 21.02.2025
Ausführungsende: 14.07.2025
Sicherheit Vertragserfüllung %: 0,00
Sicherheit Gewährleistung %: 0,00
Auftraggeber: Covivio Wohnen GmbH, c/o Covivio Immobilien GmbH, Lietzenburger Str. 90, 10719 Berlin
Ausführungsort: CHAU, Chausseestraße 7, 10115 Berlin
Erstellt mit: 5 240705, NOVA AVA, 11.07.2024

## LEISTUNGSÜBERSICHT
Lieferung und Einbau von Holzfensterelementen, Sonnenschutz sowie Sonnenschutz Lamellen.

| Art | Menge |
| --- | --- |
| Holzfenster | 25 Stk |
| Sonnenschutz Holzfenster | 25 Stk |
| Sonnenschutz Lamellen | 8 Stk |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN HOLZFENSTER
Der sachliche Geltungsbereich ergibt sich ebenso wie die technische Ausführung aus ATV:
DIN 18 355 Tischlerarbeiten
DIN 18 358 Rollladenarbeiten
DIN 18 361 Verglasungsarbeiten
sowie den anerkannten Regeln der Technik.

Ergänzend sind folgende ATV / DIN zu berücksichtigen:
ATV DIN 18 299 Allgemeine Regelungen für Bauarbeiten jeder Art
ATV DIN 18 335 Stahlbauarbeiten
ATV DIN 18 336 Abdichtungsarbeiten
ATV DIN 18 357 Beschlagarbeiten
ATV DIN 18 363 Maler- und Lackierarbeiten - Beschichtungen
DIN 18040  Barrierefreies Bauen

VDI 2719
Schalldämmung von Fenstern und deren Zusatzeinrichtungen

ift FE-05/2
Einsatzempfehlungen für Fenster und Außentüren sowie sonstige
Merkblätter und Richtlinien des ift Rosenheim e.V.

Technische Richtlinien des Glaserhandwerks
Bundesinnungsverband des Glaserhandwerks, Hadamar

VFF-Merkblätter
Verband Fenster + Fassade (VFF)

DIN 16830-3
Fensterprofile aus hochschlagzähem Polyvinylchlorid (PVC-HI) - Teil 3: Profile mit beschichteten, farbigen Oberflächen;
Anforderungen

VFF KU.01
Visuelle Beurteilung von Oberflächen von Kunststofffenster- und Türelementen
Herausgeber: Verband der Fenster- und Fassadenhersteller e.V. (VFF)

ZTV zur Ausschreibung von Kunststofffenstern
Herausgeber: Fachabteilung Kunststofffenster des Verbandes der Fenster- und Fassadenhersteller e.V. (VFF)

RAL-GZ 695 Fenster, Fassaden und Haustüren

Weiterhin gelten sämtliche europäischen und nationalen Vorschriften, Merkblätter, Stoff- und Prüfnormen usw. jeweils in ihrer aktuellen Fassung sowie die Herstellerverarbeitungsangaben, Zulassungen und Empfehlungen der jeweiligen Fachverbände.

## ZUSÄTZLICHE TECHNISCHE VORBEMERKUNGEN SONNENSCHUTZANLAGEN
Der sachliche Geltungsbereich ergibt sich ebenso wie die technische Ausführung aus ATV:
DIN 18 358 Rollladenarbeiten sowie den anerkannten Regeln der Technik.

Ergänzend sind folgende ATV zu berücksichtigen:
DIN 18 299 Allgemeine Regelungen für Bauarbeiten jeder Art
DIN 18 335 Stahlbauarbeiten
DIN 18 336 Abdichtungsarbeiten
DIN 18 355 Tischlerarbeiten
DIN 18 357 Beschlagarbeiten
DIN 18 360 Metallbauarbeiten
DIN 18 361 Verglasungsarbeiten
DIN 18 363 Maler- und Lackierarbeiten-Beschichtungen
DIN 18 364 Korrosionsschutzarbeiten an Stahlbauten
Technische Richtlinien
Bundesverband Rollladen + Sonnenschutz e.V.

Weiterhin gelten sämtliche europäischen und nationalen Vorschriften, Merkblätter, Stoff- und Prüfnormen usw. jeweils in ihrer aktuellen Fassung sowie die Herstellerverarbeitungsangaben, Zulassungen und Empfehlungen der jeweiligen Fachverbände.

## 3191 Holzfenster u. Sonnenschutz DG
Datum: 13.06.2024

### Titel 1 Holzfenster

*Hinweis: Leitbeschreibung Fenster*
Nachfolgend beschriebene Holzfenster herstellen, liefern, zum Einbauort transportieren und winddicht entsprechend den geltenden Vorschriften einbauen.

Fensteranschluß:

Fensteranschluß an Rohbau gem. DIN 4108, Bbl. 2:
Fuge mit Dämmstoff ausgefüllt, Fabr. Illbruck JF100 o. Wahl AG
innen luftdicht, außen schlagregendicht und diffusionsoffen
innen und außen feuchtevariable Folie,
Fabr. Illbruck ME508 o. Wahl AG.

Ausführungsbeschreibung Fenster:

Material: Holzfenster Kiefer
Fensterart: Dreh-Kipp-Fenster
Verglasung: siehe Ausschreibungspositionen
Anforderungen: gemäß Detailplanung und gemäß Fensterliste (siehe Ausschreibung)
Farbe: Innen und Außen:  RAL 9016, verkehrsweiß
Einbruchschutz: keine Anforderungen

Aufteilung der Fenster: siehe Fensterliste und Ausschreibung
Beschlag: Serie Hoppe Amsterdam, Edelstahl

ausgeschrieben nach: Fensterliste (2 Seiten) vom 09.05.2023
Detail:  z.B. 0058, 0067

Angebotenes Fensterfabrikat: '....................................................' vom Bieter einzutragen

**1.10 Techn.Bearbeitung, Montageplanung, Fensterelemente**
*** Pauschalposition
Technische Bearbeitung, Montageplanung, sowie Statik für den
gesamten Umfang der Ausschreibung "Fenster".

Der Auftragnehmer hat die technische Bearbeitung
für die Montagepläne, Glasstatik, Werkstatt- und Detailpläne,
ergänzende statische Nachweise sowie die Montagezustände
gemäß ZTV zu erbringen.

In dieser Planung muss zwingend die Umsetzung aller geforderten
technischen Spezifikationen, wie z.B.
- geforderter Schallschutz (der gesamten Elemente)
- Verglasung
- Einbruchsschutz
- Wärmeschutz
- Lüfterbestückung
usw. gemäß der vorliegenden Planung ersichtlich sein.

Erst nach Freigabe der jeweiligen Unterlagen durch den AG bzw.
einen Verantwortlichen des AG sind die Fenster zur Produktion
freigegeben.

Die Unterlagen sind dem AG rechtzeitig zur Prüfung vorzulegen.
Menge: 1,000 Psch

**1.20 B/H=1,16/2,26m, U=1,30, g=0,5, DIN links**
Holzfenster gemäß vorstehender Ausführungsbeschreibung und
wie nachfolgend beschrieben herstellen, liefern und einbauen.

Rohbauöffnung:  B/H=1,16/2,26m
Brüstungshöhe:  17cm
U-Wert:  1,30W/m2K
g-Wert:  0,5
Schallschutzklasse: 3
Verglasung  keine Anforderung
Aufteilung:  Dreh-Kippflügel
Aufschlagrichtung:  DIN links

Rahmenverbreiterungen:
- links + rechts ca. 2cm
- oben 0cm
- unten ca. 13cm

Fensternummer:
- F101
- F103
- F109
- F201
Menge: 4,000 Stck

**1.30 B/H=1,16/2,26m, U=1,30, g=0,5, DIN rechts**
Holzfenster gemäß vorstehender Ausführungsbeschreibung und
wie nachfolgend beschrieben herstellen, liefern und einbauen.

Rohbauöffnung:  B/H=1,16/2,26m
Brüstungshöhe:  17cm
U-Wert:  1,30W/m2K
g-Wert:  0,5
Schallschutzklasse: 3
Verglasung  keine Anforderung
Aufteilung:  Dreh-Kippflügel
Aufschlagrichtung:  DIN rechts

Rahmenverbreiterungen:
- links + rechts ca. 2cm
- oben 0cm
- unten ca. 13cm

Fensternummer:
- F102
- F210
Menge: 2,000 Stck

**1.40 B/H=1,16/2,26m, U=1,30, g=0,37, DIN links**
Holzfenster gemäß vorstehender Ausführungsbeschreibung und
wie nachfolgend beschrieben herstellen, liefern und einbauen.

Rohbauöffnung:  B/H=1,16/2,26m
Brüstungshöhe:  17cm
U-Wert:  1,30W/m2K
g-Wert:  0,37
Schallschutzklasse: 3
Verglasung  keine Anforderung
Aufteilung:  Dreh-Kippflügel
Aufschlagrichtung:  DIN links

Rahmenverbreiterungen:
- links + rechts ca. 2cm
- oben 0cm
- unten ca. 13cm

Fensternummer:
- F202
- F203
Menge: 2,000 Stck

**1.50 B/H=1,96/2,26m, U=1,30, g=0,5, DIN links**
Holzfenster gemäß vorstehender Ausführungsbeschreibung und
wie nachfolgend beschrieben herstellen, liefern und einbauen.

Rohbauöffnung:  B/H=1,96/2,26m
Brüstungshöhe:  17cm
U-Wert:  1,30W/m2K
g-Wert:  0,5
Schallschutzklasse: 3
Verglasung: keine Anforderung
Aufteilung: 1 x Dreh-Kippflügel und 1 x Drehflügel
Aufschlagrichtung:  DIN links

Rahmenverbreiterungen:
- links + rechts ca. 2cm
- oben 0cm
- unten ca. 13cm

Fensternummer:  - F104
Menge: 1,000 Stck

**1.60 B/H=0,96/2,26m, U=1,30, g=0,5, DIN rechts**
Holzfenster gemäß vorstehender Ausführungsbeschreibung und
wie nachfolgend beschrieben herstellen, liefern und einbauen.

Rohbauöffnung:  B/H=0,96/2,26m
Brüstungshöhe:  17cm
U-Wert:  1,30W/m2K
g-Wert:  0,5
Schallschutzklasse: 3
Verglasung  keine Anforderung
Aufteilung:  - 1 x Dreh-Kippflügel
Aufschlagrichtung:  DIN rechts

Rahmenverbreiterungen:
- links + rechts ca. 2cm
- oben 0cm
- unten ca. 13cm

Fensternummer:  - F105
Menge: 1,000 Stck

**1.70 B/H=1,76/2,205m, U=1,30, g=0,5, DIN links**
Holzfenster als Hebe-Schiebetür gemäß vorstehender
Ausführungsbeschreibung und wie nachfolgend beschrieben
herstellen, liefern und einbauen.

Rohbauöffnung:  B/H=1,76/2,205m
Brüstungshöhe:  10cm
U-Wert:  1,30W/m2K
g-Wert:  0,5
Schallschutzklasse: 3
Verglasung  VSG
Aufteilung:  Hebe-Schiebetür, hälftig geteilt:
- 1 x fest verglast
- 1 x Hebe-Schiebeelement mit Kippfunktion
Aufschlagrichtung:  DIN links

Rahmenverbreiterungen:
- links + rechts ca. 7,5cm
- oben 0cm
- unten ca. 3cm

Fensternummer:  - F106
Menge: 1,000 Stck

**1.80 B/H=1,76/2,205m, U=1,30, g=0,5, DIN rechts**
Holzfenster als Hebe-Schiebetür gemäß vorstehender
Ausführungsbeschreibung und wie nachfolgend beschrieben
herstellen, liefern und einbauen.

Rohbauöffnung:  B/H=1,76/2,205m
Brüstungshöhe:  10cm
U-Wert:  1,30W/m2K
g-Wert:  0,5
Schallschutzklasse: 3
Verglasung  VSG
Aufteilung:  Hebe-Schiebetür, hälftig geteilt:
- 1 x fest verglast
- 1 x Hebe-Schiebeelement mit Kippfunktion
Aufschlagrichtung:  DIN rechts

Rahmenverbreiterungen:
- links + rechts ca. 7,5cm
- oben 0cm
- unten ca. 3cm

Fensternummer:  - F107
Menge: 1,000 Stck

**1.90 B/H=0,75/0,99m, U=1,30, g=0,5, DIN links**
Holzfenster gemäß vorstehender Ausführungsbeschreibung und
wie nachfolgend beschrieben herstellen, liefern und einbauen.

Rohbauöffnung:  B/H=0,75/0,99m
Brüstungshöhe:  110cm
U-Wert:  1,30W/m2K
g-Wert:  0,5
Schallschutzklasse: 3
Verglasung  keine Anforderung
Aufteilung:  - 1 x Dreh-Kippflügel
Aufschlagrichtung:  DIN links

Rahmenverbreiterungen:
- links + rechts ca. 2cm
- oben 0cm
- unten 0cm

Fensternummer:  - F108
Menge: 1,000 Stck

**1.100 B/H=3,035/2,585m, U=1,30, g=0,45, DIN links**
Holzfenster als Hebe-Schiebetür gemäß vorstehender
Ausführungsbeschreibung und wie nachfolgend beschrieben
herstellen, liefern und einbauen.

Rohbauöffnung:  B/H=3,305/2,585m
Brüstungshöhe:  ca. 2cm
U-Wert:  1,30W/m2K
g-Wert:  0,45
Schallschutzklasse: 4
Verglasung  VSG
Aufteilung:  Hebe-Schiebetür, hälftig geteilt:
- 1 x fest verglast
- 1 x Hebe-Schiebeelement mit Kippfunktion
Aufschlagrichtung:  DIN links

Rahmenverbreiterungen:
- links + rechts ca. 2cm
- oben ca. 3cm
- unten ca. 13cm

Fensternummer:  - F110
Menge: 1,000 Stck

**1.110 B/H=3,51/2,585m, U=1,30, g=0,5, DIN rechts**
Holzfenster als Hebe-Schiebetür gemäß vorstehender
Ausführungsbeschreibung und wie nachfolgend beschrieben
herstellen, liefern und einbauen.

Rohbauöffnung:  B/H=3,305/2,585m
Brüstungshöhe:  ca. 2cm
U-Wert:  1,30W/m2K
g-Wert:  0,5
Schallschutzklasse: 4
Verglasung  VSG
Aufteilung:  Hebe-Schiebetür, hälftig geteilt:
- 1 x fest verglast
- 1 x Hebe-Schiebeelement mit Kippfunktion
Aufschlagrichtung:  DIN rechts

Rahmenverbreiterungen:
- links + rechts ca. 2cm
- oben ca. 3cm
- unten ca. 13cm

Fensternummer:  - F111
Menge: 1,000 Stck

**1.120 B/H=2,76/2,585m, U=1,30, g=0,5, DIN rechts**
Holzfenster als Hebe-Schiebetür gemäß vorstehender
Ausführungsbeschreibung und wie nachfolgend beschrieben
herstellen, liefern und einbauen.

Rohbauöffnung:  B/H=2,76/2,585m
Brüstungshöhe:  ca. 2cm
U-Wert:  1,30W/m2K
g-Wert:  0,5
Schallschutzklasse: 4
Verglasung  VSG
Aufteilung:  Hebe-Schiebetür, hälftig geteilt:
- 1 x fest verglast
- 1 x Hebe-Schiebeelement mit Kippfunktion
Aufschlagrichtung:  DIN rechts

Rahmenverbreiterungen:
- links + rechts ca. 2cm
- oben ca. 3cm
- unten ca. 13cm

Fensternummer:  - F112
Menge: 1,000 Stck

**1.130 B/H=1,96/2,26m, U=1,30, g=0,37, DIN links**
Holzfenster gemäß vorstehender Ausführungsbeschreibung und
wie nachfolgend beschrieben herstellen, liefern und einbauen.

Rohbauöffnung:  B/H=1,96/2,26m
Brüstungshöhe:  17cm
U-Wert:  1,30W/m2K
g-Wert:  0,37
Schallschutzklasse: 3
Verglasung  keine Anforderung
Aufteilung: 1 x Dreh-Kippflügel und 1 x Drehflügel
Aufschlagrichtung:  DIN links

Rahmenverbreiterungen:
- links + rechts ca. 2cm
- oben 0cm
- unten ca. 13cm

Fensternummer:  - F204
Menge: 1,000 Stck

**1.140 B/H=2,735/2,205m, U=1,30, g=0,5, DIN rechts**
Holzfenster als Hebe-Schiebetür gemäß vorstehender
Ausführungsbeschreibung und wie nachfolgend beschrieben
herstellen, liefern und einbauen.

Rohbauöffnung:  B/H=3,305/2,585m
Brüstungshöhe:  10cm
U-Wert:  1,30W/m2K
g-Wert:  0,5
Schallschutzklasse: 3
Verglasung  VSG
Aufteilung:  Hebe-Schiebetür, hälftig geteilt:
- 1 x fest verglast
- 1 x Hebe-Schiebeelement mit Kippfunktion
Aufschlagrichtung:  DIN rechts

Rahmenverbreiterungen:
- links + rechts ca. 7,5cm
- oben 0cm
- unten ca. 3cm

Fensternummer:  - F205
Menge: 1,000 Stck

**1.150 B/H=1,60/2,035m, U=1,30, g=0,5**
Holzfenster ohne Öffnungsfunktion (2 Stück nebeneinanderliegende
Festverglasungen) gemäß vorstehender Ausführungsbeschreibung
und wie nachfolgend beschrieben herstellen, liefern und einbauen.

Rohbauöffnung:  B/H=1,60/2,035m
Brüstungshöhe:  27cm
U-Wert:  1,30W/m2K
g-Wert:  0,5
Schallschutzklasse: 3
Verglasung  VSG
Aufteilung:  2 Stück nebeneinanderliegende Festverglasungen
Aufschlagrichtung:  ohne

Rahmenverbreiterungen:
- links + rechts ca. 7,5cm
- oben 0cm
- unten 0cm

Fensternummer:  - F206
Menge: 1,000 Stck

**1.160 B/H=1,66/2,205m, U=1,30, g=0,5, DIN rechts**
Holzfenster als Hebe-Schiebetür gemäß vorstehender
Ausführungsbeschreibung und wie nachfolgend beschrieben
herstellen, liefern und einbauen.

Rohbauöffnung:  B/H=1,66/2,205m
Brüstungshöhe:  10cm
U-Wert:  1,30W/m2K
g-Wert:  0,5
Schallschutzklasse: 3
Verglasung  VSG
Aufteilung:  Hebe-Schiebetür, hälftig geteilt:
- 1 x fest verglast
- 1 x Hebe-Schiebeelement mit Kippfunktion
Aufschlagrichtung:  DIN rechts

Rahmenverbreiterungen:
- links + rechts ca. 7,5cm
- oben 0cm
- unten ca. 3cm

Fensternummer:  - F207
Menge: 1,000 Stck

**1.170 B/H=1,15/2,26m, U=1,30, g=0,5, DIN links**
Holzfenster gemäß vorstehender Ausführungsbeschreibung und
wie nachfolgend beschrieben herstellen, liefern und einbauen.

Rohbauöffnung:  B/H=1,15/2,26m
Brüstungshöhe:  17cm
U-Wert:  1,30W/m2K
g-Wert:  0,5
Schallschutzklasse: 3
Verglasung  keine Anforderung
Aufteilung:  Dreh-Kippflügel
Aufschlagrichtung:  DIN links

Rahmenverbreiterungen:
- links + rechts ca. 2cm
- oben 0cm
- unten ca. 13cm

Fensternummer:  - F208
Menge: 1,000 Stck

**1.180 B/H=1,15/0,99m, U=1,30, g=0,5, DIN rechts**
Holzfenster gemäß vorstehender Ausführungsbeschreibung und
wie nachfolgend beschrieben herstellen, liefern und einbauen.

Rohbauöffnung:  B/H=1,15/0,99m
Brüstungshöhe:  110cm
U-Wert:  1,30W/m2K
g-Wert:  0,5
Schallschutzklasse: 3
Verglasung  keine Anforderung
Aufteilung:  - 1 x Dreh-Kippflügel
Aufschlagrichtung:  DIN rechts

Rahmenverbreiterungen:
- links + rechts ca. 2cm
- oben 0cm
- unten 0cm

Fensternummer:  - F209
Menge: 1,000 Stck

**1.190 B/H=2,16/2,71m, U=1,30, g=0,5, DIN links**
Holzfenster als Hebe-Schiebetür gemäß vorstehender
Ausführungsbeschreibung und wie nachfolgend beschrieben
herstellen, liefern und einbauen.

Rohbauöffnung:  B/H=2,16/2,71m
Brüstungshöhe:  ca. 2cm
U-Wert:  1,30W/m2K
g-Wert:  0,5
Schallschutzklasse: 3
Verglasung  VSG
Aufteilung:  Hebe-Schiebetür, hälftig geteilt:
- 1 x fest verglast
- 1 x Hebe-Schiebeelement mit Kippfunktion
Aufschlagrichtung:  DIN links

Rahmenverbreiterungen:
- links + rechts ca. 2cm
- oben ca. 3cm
- unten ca. 13cm

Fensternummer:  - F211 und - F213
Menge: 2,000 Stck

**1.200 B/H=2,66/2,71m, U=1,30, g=0,5, DIN links**
Holzfenster als Hebe-Schiebetür gemäß vorstehender
Ausführungsbeschreibung und wie nachfolgend beschrieben
herstellen, liefern und einbauen.

Rohbauöffnung:  B/H=2,66/2,71m
Brüstungshöhe:  ca. 2cm
U-Wert:  1,30W/m2K
g-Wert:  0,5
Schallschutzklasse: 3
Verglasung  VSG
Aufteilung:  Hebe-Schiebetür, hälftig geteilt:
- 1 x fest verglast
- 1 x Hebe-Schiebeelement mit Kippfunktion
Aufschlagrichtung:  DIN links

Rahmenverbreiterungen:
- links + rechts ca. 2cm
- oben ca. 3cm
- unten ca. 13cm

Fensternummer:  - F212
Menge: 1,000 Stck

**1.210 Fensterfalzlüfter Regel Air FFL**
Lieferung und Einbau von Fensterfalzlüftern mit automatischer
Volumenstromregelung in die zuvor beschriebenen Holzfenster
gem. Lüftungskonzept vom 12.07.2022.

Produkt: Regel Air FFL (8m³/h)
Menge: 24,000 Stk

### Titel 2 Sonnenschutz Holzfenster

*Hinweis: Leitbeschreibung Sonnenschutz*
Ausführungsbeschreibung

Außenliegender Sonnenschutz als Senkrechtmarkise mit elektrischem Antrieb und Führungsschienen nach örtlichem Aufmaß liefern und montieren.

Hinweis:
Der Markisenkasten wird bauseits mit einem KNAUF-Aussenputzsystem belegt (siehe Details).

Ausführung:
- Warema Fenster-System-Markisen FSM mit EasyZip-Führung, Einputzblende 130x180mm, mit 40-50mm Abkantung zum Fenster
- Warema Führungsschiene easy ZIP Führung
Montage: direkt auf dem Fensterrahmen
- Oberfläche aller sichtbaren Teile: RAL 7016 pulverbeschichtet
Leistungsbestandteile
- Systemkasten
- Gewebebehang
- Führung
- Antrieb/Motor
Einbauart: Vorbau
Behang: PVC-beschichtetes Polyestergewebe
Abschlussschiene: Aluminium (RAL wie Führungsschiene)
Führung: Führungsschiene Aluminium, pulverbeschichtet in RAL 7016, mit Einlegeprofil zur Geräuschdämmung
Antrieb/Aktor: elektrisch, 230 V Rohrmotor als Wendemotor mit Endabschaltung
Rohbauöffnungsgröße: verschieden gemäß nachfolgender Positionen
Details:  z.B. 0058, 0071 und weitere

**2.10 Techn.Bearbeitung, Montageplanung, Sonnenschutz**
*** Pauschalposition
Technische Bearbeitung und Montageplanung für den gesamten
Umfang der Ausschreibung "Sonnenschutz Fenster".

Der Auftragnehmer hat die technische Bearbeitung
für die Montagepläne, Werkstatt- und Detailpläne zu erbringen.

In dieser Planung muss zwingend die Umsetzung aller geforderten
technischen Spezifikationen usw. gemäß der vorliegenden Planung
ersichtlich sein.

Erst nach Freigabe der jeweiligen Unterlagen durch den AG bzw. einen
Verantwortlichen des AG sind die Sonnenschutzanlagen zur Produktion
freigegeben.

Die Unterlagen sind dem AG rechtzeitig zur Prüfung vorzulegen.
Menge: 1,000 Psch

**2.20 Warema-System-Markise, B/H=1,16/2,26m**
*** Bezugsbeschreibung
Warema-System-Markise gemäß vorstehender
Ausführungsbeschreibung, Detailplanung des Architekten und
wie nachfolgend beschrieben herstellen, liefern und einbauen.

Rohbauöffnung:  B/H=1,16/2,26m

Rahmenverbreiterungen der dazugehörigen Fenster:
- links + rechts ca. 2cm
- oben 0cm
- unten ca. 13cm

Fensternummer:
- F101
- F103
- F109
- F201
- F102
- F210
- F202
- F203
Menge: 8,000 Stck

**2.30 Warema-System-Markise, B/H=1,96/2,26m**
*** wie Position 2.20
Rohbauöffnung:  B/H=1,96/2,26m

Rahmenverbreiterungen der dazugehörigen Fenster:
- links + rechts ca. 2cm
- oben 0cm
- unten ca. 13cm

Fensternummer:  - F104 und - F204
Menge: 1,000 Stck

**2.40 Warema-System-Markise, B/H=0,96/2,26m**
*** wie Position 2.20
Rohbauöffnung:  B/H=0,96/2,26m

Rahmenverbreiterungen der dazugehörigen Fenster:
- links + rechts ca. 2cm
- oben 0cm
- unten ca. 13cm

Fensternummer:  - F105
Menge: 1,000 Stck

**2.50 Warema-System-Markise, B/H=1,76/2,05m**
*** wie Position 2.20
Rohbauöffnung:  B/H=1,76/2,05m

Rahmenverbreiterungen der dazugehörigen Fenster:
- links + rechts ca. 7,5cm
- oben 0cm
- unten ca. 3cm

Fensternummer:  - F106 und - F107
Menge: 2,000 Stck

**2.60 Warema-System-Markise, B/H=0,75/0,99m**
*** wie Position 2.20
Rohbauöffnung:  B/H=0,75/0,99m

Rahmenverbreiterungen der dazugehörigen Fenster:
- links + rechts ca. 2cm
- oben 0cm
- unten 0cm

Fensternummer:  - F108
Menge: 1,000 Stck

**2.70 Warema-System-Markise, B/H=3,035/2,585m**
*** wie Position 2.20
Rohbauöffnung: B/H=3,035/2,585m

Rahmenverbreiterungen der dazugehörigen Fenster:
- links + rechts ca. 2cm
- oben ca. 3cm
- unten ca. 13cm

Fensternummer:  - F110
Menge: 1,000 Stck

**2.80 Warema-System-Markise, B/H=3,51/2,585m**
*** wie Position 2.20
Rohbauöffnung:  B/H=3,51/2,585m

Rahmenverbreiterungen der dazugehörigen Fenster:
- links + rechts ca. 2cm
- oben ca. 3cm
- unten ca. 13cm

Fensternummer:  - F111
Menge: 1,000 Stck

**2.90 Warema-System-Markise, B/H=2,76/2,585m**
*** wie Position 2.20
Rohbauöffnung:  B/H=2,76/2,585m

Rahmenverbreiterungen der dazugehörigen Fenster:
- links + rechts ca. 2cm
- oben ca. 3cm
- unten ca. 13cm

Fensternummer:  - F112
Menge: 1,000 Stck

**2.100 Warema-System-Markise, B/H=2,735/2,205m**
*** wie Position 2.20
Rohbauöffnung:  B/H=2,735/2,205m

Rahmenverbreiterungen der dazugehörigen Fenster:
- links + rechts ca. 7,5cm
- oben 0cm
- unten ca. 3cm

Fensternummer:  - F205
Menge: 1,000 Stck

**2.110 Warema-System-Markise, B/H=1,60/2,035m**
*** wie Position 2.20
Rohbauöffnung:  B/H=1,60/2,035m

Rahmenverbreiterungen der dazugehörigen Fenster:
- links + rechts ca. 7,5cm
- oben 0cm
- unten 0cm

Fensternummer:  - F206
Menge: 1,000 Stck

**2.120 Warema-System-Markise, B/H=1,66/2,205m**
*** wie Position 2.20
Rohbauöffnung:  B/H=1,66/2,205m

Rahmenverbreiterungen der dazugehörigen Fenster:
- links + rechts ca. 7,5cm
- oben 0cm
- unten ca. 3cm

Fensternummer:  - F207
Menge: 2,000 Stck

**2.130 Warema-System-Markise, B/H=1,15/2,26m**
*** wie Position 2.20
Rohbauöffnung:  B/H=1,15/2,26m

Rahmenverbreiterungen der dazugehörigen Fenster:
- links + rechts ca. 2cm
- oben 0cm
- unten ca. 13cm

Fensternummer:  - F208
Menge: 1,000 Stck

**2.140 Warema-System-Markise, B/H=1,15/0,99m**
*** wie Position 2.20
Rohbauöffnung: B/H=1,15/0,99m

Rahmenverbreiterungen der dazugehörigen Fenster:
- links + rechts ca. 2cm
- oben 0cm
- unten 0cm

Fensternummer:  - F209
Menge: 1,000 Stck

**2.150 Warema-System-Markise, B/H=2,16/2,71m**
*** wie Position 2.20
Rohbauöffnung:  B/H=2,16/2,71m

Rahmenverbreiterungen der dazugehörigen Fenster:
- links + rechts ca. 2cm
- oben ca. 3cm
- unten ca. 13cm

Fensternummer:  - F211 und - F213
Menge: 2,000 Stck

**2.160 Warema-System-Markise, B/H=2,66/2,71m**
*** wie Position 2.20
Rohbauöffnung:  B/H=2,66/2,71m

Rahmenverbreiterungen der dazugehörigen Fenster:
- links + rechts ca. 2cm
- oben ca. 3cm
- unten ca. 13cm

Fensternummer:  - F212
Menge: 1,000 Stck

**2.170 Steuerungszentrale**
Sonnenschutzzentrale zur Steuerung für zuvor beschriebenen
elektromechanischen Sonnenschutz, mit BUS-Installation sowie
mindestens 4 verschiedenen Steuerlinien.

Leistungsbestandteil:
- Steuerung und Schaltung des Sonnenschutzes getrennt nach
Himmelsrichtung
- Ansteuerung von Motorsteuereinheiten
- Bedienteil

Anzahl Sonnenschutzelemente: 25 Stück
Menge: 1,000 Stck

**2.180 Messwertgeber**
Messwertgeber (Wetterstation) zum Anschluss/Ansteuerung
der zuvor beschriebenen Steuerungszentrale.

Von der Wetterstation müssen folgende Wetterdaten erfasst werden:

- Windgeschwindigkeit
- Windrichtung
- Sonnenintensität, getrennt nach Himmelsrichtung
- Niederschlag
- Eis
- Außentemperatur
- Zeitschaltuhr

Einbauort: gemäß Vorgabe Planer / Bauherr
Menge: 1,000 Stck

### Titel 3 Sonnenschutzlamellen

*Hinweis: Leitbeschreibung Sonnenschutzlamellen*
Ausführungsbeschreibung des Großlamellensystems Colt Solarfin

Das Beschattungssystem Solarfin besteht aus stranggepressten, elliptischen Aluminium-Profilen (Lamellen), inklusive aller notwendigen Befestigungsmaterialien.

Ausführung mit festen, vertikal angeordneten Großlamellen.

Das extrudierte Lamellenprofil wird an den Stirnseiten mit Aluminium-Enddeckeln versehen.

Unterkonstruktionen und Trägerprofile aus korrosionsbeständigen Materialien für eine wind- und wetterfeste Ausführung der Großlamellen.

Inklusive quer zu den Lamellen verlaufenden Hohlprofilen gemäß statischen Erfordernissen und Architektenplanung.
Oberfläche:  alle sichtbaren Teile pulverbeschichtet in RAL7016

Die Befestigungslaschen der Lamellen sind in unmittelbarer Zusammenarbeit mit der Montage des Dachrandabschlussprofils durch den Dachklempner gemäß Detail 0065 zu liefern und zu montieren.
Die terminliche Abstimmung hierfür obliegt dem AN.

Hinweis: Die nachfolgend aufgeführten Positionen sind jeweils nach der lichten Größe der rechteckigen Aussparungen oberhalb der Dachterrassen zwischen den bauseitig angebrachten Dachrandabschlussprofilen
ausgeschrieben. Sämtliche, für die Verschattung notwendigen Bauteile, Befestigungsmittel usw. sind in die
jeweiligen Positionen einzurechnen. Ebenfalls ist eine Rüstung nach Wahl des AN in die Einheitspreise einzurechnen.

Montagehöhe Lamellen ca. 3,00m über OK Fertigboden.

Detail: 0058 und 0065

**3.10 Befestigungslaschen für Sonnenschutzlamellen**
Befestigungslaschen für Sonnenschutzlamellen zum Anschluss
der "COLT Sonnenschutzlamellen Solarfin" gemäß statischen
Erfordernissen liefern und montieren.

Ausführung als komplette Leistung gemäß Architektendetail mit
Abdeckrosette, Dichtungsgummi usw.

Ausführungsort: im Bereich der Lufträume der großen Terrassen
Detail: 0065

Angebotenes Fabrikat: '..........................................' vom Bieter einzutragen
Menge: 170,000 Stck

**3.20 lichte Öffnung L/B=1,95/1,15m**
*** Bezugsbeschreibung
Komplette Anlage der vorbeschriebenen Sonnenschutzlamellen
inkl. aller notwendigen Befestigungsmittel usw. gemäß
vorstehender Ausführungsbeschreibung und Architektenplanung
herstellen, liefern und montieren.

lichte Öffnungsgröße: L/B ca. 1,95/1,15m
Anzahl Lamellen:  ca. 4 Stück (gem. Dachgrundriss Architekt)

Einbauort:  über großer Dachterrasse straßenseitig

Angebotenes Produkt: '..........................................' vom Bieter einzutragen
Menge: 4,000 Stck

**3.30 lichte Öffnung L/B=1,95/3,50m**
*** wie Position 3.20
lichte Öffnungsgröße: L/B ca. 1,95/3,50m
Anzahl Lamellen:  ca. 14 Stück (gem. Dachgrundriss Architekt)

Einbauort: über großer Dachterrasse straßenseitig
Menge: 1,000 Stck

**3.40 lichte Öffnung L/B=1,05/2,60m**
*** wie Position 3.20
lichte Öffnungsgröße: L/B ca. 1,05/2,60m
Anzahl Lamellen:  ca. 21 Stück (gem. Dachgrundriss Architekt)

Einbauort: über großer Dachterrasse zum 2. Hof (QG)
Menge: 1,000 Stck

**3.50 lichte Öffnung L/B=1,05/3,10m**
*** wie Position 3.20
lichte Öffnungsgröße: L/B ca. 1,05/3,10m
Anzahl Lamellen:  ca. 25 Stück (gem. Dachgrundriss Architekt)

Einbauort: über großer Dachterrasse zum 2. Hof (QG)
Menge: 1,000 Stck

**3.60 lichte Öffnung L/B=1,05/1,05m**
*** wie Position 3.20
lichte Öffnungsgröße: L/B ca. 1,05/1,05m
Anzahl Lamellen:  ca. 8 Stück (gem. Dachgrundriss Architekt)

Einbauort: über großer Dachterrasse zum 2. Hof (QG)
Menge: 1,000 Stck

### Titel 4 Stundenlohnarbeiten

**4.10 Stundensatz Vorarbeiter**
Arbeiten eines Vorarbeiters, welche nicht in den Positionen
erfasst sind und gegen Nachweis und nur gegen vorherige
Beauftragung zur Ausführung kommen.
Menge: 10,000 h

**4.20 Stundensatz Fachabeiter**
Arbeiten eines Facharbeiters, welche nicht in den Positionen
erfasst sind und gegen Nachweis und nur gegen vorherige
Beauftragung zur Ausführung kommen.
Menge: 10,000 h

**4.30 Stundensatz Helfer**
Arbeiten eines Helfers, welche nicht in den Positionen
erfasst sind und gegen Nachweis und nur gegen vorherige
Beauftragung zur Ausführung kommen.
Menge: 10,000 h
